# BAB000;Mehrm. Abfall sammeln, AM Lev.,Köln, Ov. St. Aug.
Angebotsaufforderung (GAEB 90, DA83)
Währung: EUR
Auftraggeber: Autobahn GmbH des Bundes

## BAB000;Mehrm. Abfall sammeln, AM Lev.,Kö
Datum: 09.03.26

*Hinweis*
Leistungsverzeichnis und Leistungsbeschreibung
beinhalten Schätzmengen für Vertragslaufzeit.Kein
Anspruch des Auftragnehmers auf Abruf der festgelegten
Höchstmenge. Höchstmenge stellt keine Mengen- oder
Umsatzgarantie dar.

### Abschnitt 00 Los 1 AM Leverkusen

*Hinweis*
Siehe Anlage 2-4,2-8

#### Unterabschnitt 00.00 Abfälle sammeln BAB, freie Strecke

**00.00.0001 BAB1,freie Strecke,Seitenbereich**
Einsammeln von Abfällen im Seitenbereich (freie
Strecke) der BAB 1 von km 402,500 bis km 409,390
Fahrtrichtung Koblenz.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0002 BAB1,freie Strecke,Seitenbereich**
Einsammeln von Abfällen im Seitenbereich (freie
Strecke) der BAB 1 von km 409,390 bis km 402,500
Fahrtrichtung Dortmund.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0003 BAB3,freie Strecke,Seitenbereich**
Einsammeln von Abfällen im Seitenbereich (freie
Strecke) der BAB 3 von km 107,925 bis km 140,812 sowie
von km 0,000 bis km 3,100 Fahrtrichtung Frankfurt.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0004 BAB3,freie Strecke,Seitenbereich**
Einsammeln von Abfällen im Seitenbereich (freie
Strecke) der BAB 3 von km 3,100 bis km 0,000 sowie von
km 140,812 bis km 107,925 Fahrtrichtung Oberhausen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0005 BAB4,freie Strecke,Seitenbereich**
Einsammeln von Abfällen im Seitenbereich (freie
Strecke) der BAB 4 von km 79,100 bis km 80,814 in
Fahrtrichtung Olpe.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0006 BAB4,freie Strecke,Seitenbereich**
Einsammeln von Abfällen im Seitenbereich (freie
Strecke) der BAB 4 von km 80,814 bis km 79,100
Fahrtrichtung Aachen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0007 BAB46,freie Strecke,Seitenbereich**
Einsammeln von Abfällen im Seitenbereich (freie
Strecke) der BAB 46 von km 80,770 bis km 89,340
Fahrtrichtung Wuppertal.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0008 BAB46,freie Strecke,Seitenbereich**
Einsammeln von Abfällen im Seitenbereich (freie
Strecke) der BAB 46 von km 89,340 bis km 80,770
Fahrtrichtung Düsseldorf.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0009 BAB59,freie Strecke,Seitenbereich**
Einsammeln von Abfällen im Seitenbereich (freie
Strecke) der BAB 59 von km 0,578 bis km 19,427
Fahrtrichtung Leverkusen sowie von km 7,154 bis km
7,500 Fahrtrichtung Bonn.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0010 BAB59,freie Strecke,Seitenbereich**
Einsammeln von Abfällen im Seitenbereich (freie
Strecke) der BAB 59 von km 7,500 bis km 7,154
Fahrtrichtung BAB 3 sowie von km 19,427 bis km 0,578
Fahrtrichtung Düsseldorf.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0011 BAB542,freie Strecke,Seitenbereich**
Einsammeln von Abfällen im Seitenbereich (freie
Strecke) der BAB 542 von km 3,500 bis km 8,754
Fahrtrichtung Solingen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**00.00.0012 BAB542,freie Strecke,Seitenbereich**
Einsammeln von Abfällen im Seitenbereich (freie
Strecke) der BAB 542 von km 8,754 bis km 3,500
Fahrtrichtung Leverkusen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

*Hinweis*
Siehe Anlage 2-5,2-8

#### Unterabschnitt 00.01 Abfälle sammeln BAB-Kreuze/Dreiecke

**00.01.0001 BAB1;Abfälle AK Leverkusen**
Einsammeln von Abfällen auf der BAB 1 im Autobahnkreuz
Leverkusen.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 4,000 St

**00.01.0002 BAB3;Abfälle Autobahnkreuz Hilden**
Einsammeln von Abfällen auf der BAB 3 im Autobahnkreuz
Hilden.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 4,000 St

**00.01.0003 BAB3;Abfälle AD Langenfeld**
Einsammeln von Abfällen auf der BAB 3 im
Autobahndreieck Langenfeld.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 3,000 St

**00.01.0004 BAB3;Abfälle Autobahndreieck Heumar**
Einsammeln von Abfällen auf der BAB 3 im
Autobahndreieck Köln-Heumar.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 2,000 St

**00.01.0005 BAB4;Abfälle Autobahnkreuz Köln-Ost**
Einsammeln von Abfällen auf der BAB 4 im Autobahnkreuz
Köln-Ost.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 2,000 St

**00.01.0006 BAB46;Abfälle Autobahndreieck D-Süd**
Einsammeln von Abfällen auf der BAB 46 im
Autobahndreieck Düsseldorf-Süd.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 3,000 St

**00.01.0007 BAB59;Abfälle AD Monheim-Süd**
Einsammeln von Abfällen auf der BAB 59 im
Autobahndreieck Monheim-Süd.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 4,000 St

**00.01.0008 BAB59;Abfälle AK Leverkusen-West**
Einsammeln von Abfällen auf der BAB 59 im Autobahnkreuz
Leverkusen-West.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 2,000 St

*Hinweis*
Siehe Anlage 2-6,2-8

#### Unterabschnitt 00.02 Abfälle sammeln in Anschlussstellen

**00.02.0001 Abfälle AS BAB 1**
Einsammeln von Abfällen in versch. Anschlussstellen der
BAB 1 zwischen km 402,500 bis km 409,390.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 2-6 und 2-8)
Menge: 3,000 St

**00.02.0002 Abfälle AS BAB 3**
Einsammeln von Abfällen in versch. Anschlussstellen der
BAB 3 zwischen km 107,925 bis km 140,815 und km 0,000
bis km 3,100.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 2-6 und 2-8)
Menge: 19,000 St

**00.02.0003 Abfälle AS BAB 46**
Einsammeln von Abfällen in versch. Anschlussstellen der
BAB 46 zwischen km 80,770 bis km 89,340.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 2-6 und 2-8)
Menge: 12,000 St

**00.02.0004 Abfälle AS BAB 59**
Einsammeln von Abfällen in versch. Anschlussstellen der
BAB 59 zwischen km 0,578 bis km 19,427 und km 7,154 bis
km 7,500.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 2-6 und 2-8)
Menge: 20,000 St

**00.02.0005 Abfälle AS BAB 542**
Einsammeln von Abfällen in versch. Anschlussstellen der
BAB 542 zwischen km 3,500 bis km 8,754.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 2-6 und 2-8)
Menge: 6,000 St

*Hinweis*
Siehe Anlage 2-7 und 2-8

#### Unterabschnitt 00.03 Abfälle Rastanlagen

**00.03.0001 Abfallsammlung Rastanlagen**
Einsammeln von Abfällen auf unbewirtschafteten
Parkplätzen im Bereich der AM Leverkusen.
Dabei sind innerhalb des Parkplatzes befestigte Flächen
sowie sämtliche Grünflächen, soweit begehbar, von
Abfall zu befreien.
Die anliegerseitigen Bereiche sind wie die oben
beschriebenen Seitenbereiche je nach ihrer
Beschaffenheit zu säubern.
Die Seitenbereiche schließen die Beschleunigungs- und
Verzögerungsspur mit ein.
Wenn durch den AN gefährliche Abfälle und Fundstücke
unbekannten Inhalts entdeckt werden, ist der AG zu
benachrichtigen. Dieser übernimmt den Abtransport und
die Entsorgung dieser Abfälle.
Die nicht gefährlichen Abfälle (gemischte
Siedlungsabfälle) sind gemäß Kreislaufwirtschaftsgesetz
einer ordnungsgemäßen Verwertung zuzuführen. Nicht
verwertbare Abfälle sind dementsprechend zu entsorgen.
Diese Entsorgungskosten sind in den Einheitspreis
einzurechnen. Die Entsorgung ist Sache des AN. Der
entsprechende Entsorgungsnachweis ist dem AG vorzulegen. Außerdem erhält der AG die Wiegescheine von der
Deponie bzw. Verwertungsanlage.
Die Abfälle dürfen nicht in vorhandene Abfallbehälter
entsorgt werden. Leerung der vorhandenen Abfallbehälter
ist nicht Auftragsbestandteil.
Die erforderliche Verkehrssicherung
(VZ-Plan,Baustellenabsicherung nach RSA etc.) ist in
den EP mit einzurechnen.
Durchschnittliche Parkplatzgröße: ca. 22.559,00m²
Menge: 16,000 St

#### Unterabschnitt 00.04 Zusätzliche Leistungen

*Hinweis*
Auf Anforderung des AG außerhalb Turnus

**00.04.0001 Zusätzl. Sammlung AS/RP BAB AM Lev**
Einsammeln von Abfällen an einer Anschlussstelle oder
Rastanlage im Bereich der AM Leverkusen nach
Aufforderung des AG.
Zusätzliche Abfallsammlungen bei verstärkter
Verschmutzung über die Abfallsammlungen der OZ
00.02./00.03. hinaus.
Dabei sind die Flächen innerhalb einer
Anschlussstelle/Rastanlage (aus OZ 00.02./00.03.)und
die anliegerseitigen Flächen bis zur Grundstücksgrenze
von Abfall zu befreien. Die Sammelbereiche schließen
die Beschleunigungs- und Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 2-6,2-8)
Menge: 5,000 St

*Hinweis*
Leistungsverzeichnis und Leistungsbeschreibung
beinhalten Schätzmengen für ein Jahr.Kein Anspruch des
Auftragnehmers auf Abruf der festgelegten Höchstmenge.
Höchstmenge stellt keine Mengen- oder Umsatzgarantie
dar.

### Abschnitt 01 Los 2 AM Köln

*Hinweis*
Siehe Anlage 3-4, 3-8

#### Unterabschnitt 01.00 Abfälle sammeln BAB, freie Strecke

**01.00.0001 BAB1,freie Strecke,Seitenbereich**
Einsammeln von Abfällen im Seitenbereich (freie
Strecke) der BAB 1 von km 409,390 bis km 428,400
Fahrtrichtung Koblenz.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0002 BAB1,freie Strecke,Seitenbereich**
Einsammeln von Abfällen im Seitenbereich (freie
Strecke) der BAB 1 von km 428,400 bis km 409,390
Fahrtrichtung Leverkusen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0003 BAB4,freie Strecke,Seitenbereich**
Einsammeln von Abfällen im Seitenbereich (freie
Strecke) der BAB 4 von km 49,500 bis km 79,100
Fahrtrichtung Köln.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0004 BAB4,freie Strecke,Seitenbereich**
Einsammeln von Abfällen im Seitenbereich (freie
Strecke) der BAB 4 von km 79,100 bis km  49,500
Fahrtrichtung Aachen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0005 BAB57,freie Strecke,Seitenbereich**
Einsammeln von Abfällen im Seitenbereich (freie
Strecke) der BAB 57 von km 98,863 bis km  115,962
Fahrtrichtung Köln.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0006 BAB57,freie Strecke,Seitenbereich**
Einsammeln von Abfällen im Seitenbereich (freie
Strecke) der BAB 57 von km 115,962 bis km 98,863
Fahrtrichtung Düsseldorf.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0007 BAB61,freie Strecke,Seitenbereich**
Einsammeln von Abfällen im Seitenbereich (freie
Strecke) der BAB 61 von km 61,622 bis km 70,000
Fahrtrichtung Koblenz.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0008 BAB61,freie Strecke,Seitenbereich**
Einsammeln von Abfällen im Seitenbereich (freie
Strecke) der BAB 61 von km 70,000 bis km 61,622
Fahrtrichtung Bedburg.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0009 BAB555,freie Strecke,Seitenbereich**
Einsammeln von Abfällen im Seitenbereich (freie
Strecke) der BAB 555 von km 0,103 bis km 2,500
Fahrtrichtung Bonn.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**01.00.0010 BAB555,freie Strecke,Seitenbereich**
Einsammeln von Abfällen im Seitenbereich (freie
Strecke) der BAB 555 von km 2,500 bis km 0,103
Fahrtrichtung Köln.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

*Hinweis*
Siehe Anlage 3-5 und 3-8

#### Unterabschnitt 01.01 Abfälle Autobahnkreuze/-dreiecke

**01.01.0001 BAB1;Abfälle Autobahnkreuz K-Nord**
Einsammeln von Abfällen auf der BAB 1 im Autobahnkreuz
Köln-Nord.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 2,000 St

**01.01.0002 BAB1;Abfälle Autobahnkreuz K-West**
Einsammeln von Abfällen auf der BAB 1 im Autobahnkreuz
Köln-West.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 4,000 St

**01.01.0003 BAB4;Abfälle Autobahnkreuz Kerpen**
Einsammeln von Abfällen auf der BAB 4 im Autobahnkreuz
Kerpen.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 4,000 St

**01.01.0004 BAB4;Abfälle Autobahnkreuz K-Süd**
Einsammeln von Abfällen auf der BAB 4 im Autobahnkreuz
Köln-Süd.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 4,000 St

**01.01.0005 BAB4;Abfälle Autobahnkreuz K-G-berg**
Einsammeln von Abfällen auf der BAB 4 im
Autobahnkreuz Köln-Gremberg.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 2,000 St

*Hinweis*
Siehe Anlage 3-6 und 3-8

#### Unterabschnitt 01.02 Abfälle sammeln in Anschlußstellen

**01.02.0001 Abfälle AS BAB 1**
Einsammeln von Abfällen in versch. Anschlußstellen der
BAB 1 zwischen km 409,390 bis km 428,400.
Dabei sind die Flächen innerhalb der Anschlußstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 3-6 und 3-8)
Menge: 12,000 St

**01.02.0002 Abfälle AS BAB 4**
Einsammeln von Abfällen in versch. Anschlußstellen der
BAB 4 zwischen km 49,500 bis km 79,100.
Dabei sind die Flächen innerhalb der Anschlußstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 3-6 und 3-8)
Menge: 14,000 St

**01.02.0003 Abfälle AS BAB 57**
Einsammeln von Abfällen in versch. Anschlußstellen der
BAB 57 zwischen km 98,863 bis km 115,962.
Dabei sind die Flächen innerhalb der Anschlußstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 3-6 und 3-8)
Menge: 14,000 St

**01.02.0004 Abfälle AS BAB 61**
Einsammeln von Abfällen in versch. Anschlußstellen der
BAB 61 zwischen km 61,622 bis km 70,000.
Dabei sind die Flächen innerhalb der Anschlußstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 3-6 und 3-8)
Menge: 4,000 St

**01.02.0005 Abfälle AS BAB 555**
Einsammeln von Abfällen in versch. Anschlußstellen der
BAB 555 zwischen km 0,000 bis km 2,500.
Dabei sind die Flächen innerhalb der Anschlußstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 3-6 und 3-8)
Menge: 2,000 St

*Hinweis*
Siehe Anlage 3-7 und 3-8

#### Unterabschnitt 01.03 Abfälle Rastanlagen

**01.03.0001 Abfallsammlung Rastanlagen**
Einsammeln von Abfällen auf unbewirtschafteten
Parkplätzen im Bereich der AM Köln.
Dabei sind innerhalb des Parkplatzes befestigte Flächen
sowie sämtliche Grünflächen, soweit begehbar, von
Abfall zu befreien.
Die anliegerseitigen Bereiche sind wie die oben
beschriebenen Seitenbereiche je nach ihrer
Beschaffenheit zu säubern.
Die Seitenbereiche schließen die Beschleunigungs- und
Verzögerungsspur mit ein.
Wenn durch den AN gefährliche Abfälle und Fundstücke
unbekannten Inhalts entdeckt werden, ist der AG zu
benachrichtigen. Dieser übernimmt den Abtransport und
die Entsorgung dieser Abfälle.
Die nicht gefährlichen Abfälle (gemischte
Siedlungsabfälle) sind gemäß Kreislaufwirtschaftsgesetz
einer ordnungsgemäßen Verwertung zuzuführen. Nicht
verwertbare Abfälle sind dementsprechend zu entsorgen.
Diese Entsorgungskosten sind in den Einheitspreis
einzurechnen. Die Entsorgung ist Sache des AN. Der
entsprechende Entsorgungsnachweis ist dem AG vorzulegen. Außerdem erhält der AG die Wiegescheine von der
Deponie bzw. Verwertungsanlage.
Die Abfälle dürfen nicht in vorhandene Abfallbehälter
entsorgt werden. Leerung der vorhandenen Abfallbehälter
ist nicht Auftragsbestandteil.
Die erforderliche Verkehrssicherung
(VZ-Plan,Baustellenabsicherung nach RSA etc.) ist in
den EP mit einzurechnen.
Durchschnittliche Parkplatzgröße: ca. 6000,00m²
Menge: 8,000 St

#### Unterabschnitt 01.04 sonstige Leistungen alle AM`en

**01.04.0001 Einweisung Personal**
Einweisung des vom AN bereitgestelltem Personal zur
Abfallsammlung in Verhaltensweisen bei Arbeiten an BAB
(Verkehrssicherung, Arbeitssicherheit etc.) durch einen
Betriebsdienstleiter einer Autobahnmeisterei.
Die Einweisung wird schriftlich vom AG dokumentiert.
Nicht eingewiesenes Personal darf nicht zum Sammeln von
Abfall eingesetzt werden.
Diese OZ gilt pauschal für alle Einweisungen.
Menge: 1,000 Psch

#### Unterabschnitt 01.05 Zusätzliche Leistungen

*Hinweis*
Auf Anforderung des AG außerhalb Turnus

**01.05.0001 Zusätzl. Sammlung AS/RP BAB AM Köln**
Einsammeln von Abfällen an einer Anschlussstelle oder
Rastanlage im Bereich der AM Köln nach Aufforderung des
AG.
Zusätzliche Abfallsammlungen bei verstärkter
Verschmutzung über die Abfallsammlungen der OZ
01.02./01.03. hinaus.
Dabei sind die Flächen innerhalb einer
Anschlussstelle/Rastanlage (aus OZ 01.02./01.03.)und
die anliegerseitigen Flächen bis zur Grundstücksgrenze
von Abfall zu befreien. Die Sammelbereiche schließen
die Beschleunigungs- und Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 3-6,3-7,3-8
Menge: 2,000 St

*Hinweis*
Leistungsverzeichnis und Leistungsbeschreibung
beinhalten Schätzmengen für ein Jahr.Kein Anspruch des
Auftragnehmers auf Abruf der festgelegten Höchstmenge.
Höchstmenge stellt keine Mengen- oder Umsatzgarantie
dar.

### Abschnitt 02 Los 3 AM Overath

*Hinweis*
Siehe Anlage 4-4,4-7

#### Unterabschnitt 02.00 Abfälle auf BAB, freie Strecke

**02.00.0001 BAB4,freie Strecke,Seitenbereich**
Einsammeln von Abfällen im Seitenbereich (freie
Strecke) der BAB 4 von km 85,090 bis km 137,200
Fahrtrichtung Siegen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

**02.00.0002 BAB4,freie Strecke,Seitenbereich**
Einsammeln von Abfällen im Seitenbereich (freie
Strecke) der BAB 4 von km 137,200 bis km 85,090
Fahrtrichtung Köln.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 2,000 St

*Hinweis*
Siehe Anlage 4-5 und 4-7

#### Unterabschnitt 02.01 Abfälle versch. Anschlußstellen

**02.01.0001 Abfälle AS BAB 4**
Einsammeln von Abfällen in versch. Anschlußstellen der
BAB 4 zwischen km 85,090 bis km 137,200.
Dabei sind die Flächen innerhalb der Anschlußstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
Menge: 33,000 St

*Hinweis*
Siehe Anlage 4-6 und 4-7

#### Unterabschnitt 02.02 Abfälle Rastanlagen

**02.02.0001 Abfallsammlung Rastanlagen**
Einsammeln von Abfällen auf unbewirtschafteten
Parkplätzen im Bereich der AM Overath.
Dabei sind innerhalb des Parkplatzes befestigte Flächen
sowie sämtliche Grünflächen, soweit begehbar, von
Abfall zu befreien.
Die anliegerseitigen Bereiche sind wie die oben
beschriebenen Seitenbereiche je nach ihrer
Beschaffenheit zu säubern.
Die Seitenbereiche schließen die Beschleunigungs- und
Verzögerungsspur mit ein.
Wenn durch den AN gefährliche Abfälle und Fundstücke
unbekannten Inhalts entdeckt werden, ist der AG zu
benachrichtigen. Dieser übernimmt den Abtransport und
die Entsorgung dieser Abfälle.
Die nicht gefährlichen Abfälle (gemischte
Siedlungsabfälle) sind gemäß Kreislaufwirtschaftsgesetz
einer ordnungsgemäßen Verwertung zuzuführen. Nicht
verwertbare Abfälle sind dementsprechend zu entsorgen.
Diese Entsorgungskosten sind in den Einheitspreis
einzurechnen. Die Entsorgung ist Sache des AN. Der
entsprechende Entsorgungsnachweis ist dem AG vorzulegen. Außerdem erhält der AG die Wiegescheine von der
Deponie bzw. Verwertungsanlage.
Die Abfälle dürfen nicht in vorhandene Abfallbehälter
entsorgt werden. Leerung der vorhandenen Abfallbehälter
ist nicht Auftragsbestandteil.
Die erforderliche Verkehrssicherung
(VZ-Plan,Baustellenabsicherung nach RSA etc.) ist in
den EP mit einzurechnen.
Durchschnittliche Parkplatzgröße: ca. 12141,00m²
Menge: 52,000 St

*Hinweis*
Leistungsverzeichnis und Leistungsbeschreibung
beinhalten Schätzmengen für ein Jahr.Kein Anspruch des
Auftragnehmers auf Abruf der festgelegten Höchstmenge.
Höchstmenge stellt keine Mengen- oder Umsatzgarantie
dar.

### Abschnitt 03 Los 4 AM Sankt Augustin

*Hinweis*
Siehe Anlage 5-4 und 5-8

#### Unterabschnitt 03.00 Abfälle auf BAB, freie Strecke

**03.00.0001 BAB3,freie Strecke,Seitenbereich**
Einsammeln von Abfällen im Seitenbereich (freie
Strecke) der BAB 3 von km 3,100 bis km 41,850
Fahrtrichtung Frankfurt.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

**03.00.0002 BAB3,freie Strecke,Seitenbereich**
Einsammeln von Abfällen im Seitenbereich (freie
Strecke) der BAB 3 von km 41,850 bis km 3,100
Fahrtrichtung Köln.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

**03.00.0003 BAB59,freie Strecke,Seitenbereich**
Einsammeln von Abfällen im Seitenbereich (freie
Strecke) der BAB 59 von km 7,500 bis km 23,600
Fahrtrichtung Bonn.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

**03.00.0004 BAB59,freie Strecke,Seitenbereich**
Einsammeln von Abfällen im Seitenbereich (freie
Strecke) der BAB 59 von km 23,600 bis km 7,500
Fahrtrichtung Köln.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

**03.00.0005 BAB559,freie Strecke,Seitenbereich**
Einsammeln von Abfällen im Seitenbereich (freie
Strecke) der BAB 559 von km 4,650 bis km 8,443
Fahrtrichtung Bonn.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

**03.00.0006 BAB559,freie Strecke,Seitenbereich**
Einsammeln von Abfällen im Seitenbereich (freie
Strecke) der BAB 559 von km 8,443 bis km 4,650
Fahrtrichtung Köln.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

**03.00.0007 BAB560,freie Strecke,Seitenbereich**
Einsammeln von Abfällen im Seitenbereich (freie
Strecke) der BAB 560 von km 0,000 bis km 13,174
Fahrtrichtung Altenkirchen.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

**03.00.0008 BAB560,freie Strecke,Seitenbereich**
Einsammeln von Abfällen im Seitenbereich (freie
Strecke) der BAB 560 von km 13,174 bis km 0,000
Fahrtrichtung Bonn.
Dabei ist die gesamte Fläche vom Fahrbahnrand bis zur
Grundstücksgrenze von Abfall zu befreien.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG
vorzulegen. Außerdem erhält der AG die Wiegescheine
von der Deponie bzw. Verwertungsanlage.
Die erforderliche Verkehrssicherung
(VZ-Plan,Baustellenabsicherung nach RSA etc.) ist in
den EP mit einzurechnen.
Menge: 3,000 St

*Hinweis*
Siehe Anlage 5-5 und 5-8

#### Unterabschnitt 03.01 Abfälle Autobahnkreuze/-dreiecke

**03.01.0001 BAB3;Abfälle AK Bonn/Siegburg**
Einsammeln von Abfällen auf der BAB 3 im
Autobahnkreuz Bonn/Siegburg.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 3,000 St

**03.01.0002 BAB59;Abfälle Autob.-dreieck K-Porz**
Einsammeln von Abfällen auf der BAB 59 im
Autobahndreieck Köln-Porz.
Dabei sind innerhalb des Dreieck`s, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 3,000 St

**03.01.0003 BAB59;Abfälle AK Flughafen**
Einsammeln von Abfällen auf der BAB 59 im
Autobahnkreuz Flughafen.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 3,000 St

**03.01.0004 BAB59;Abfälle AD St.Augustin-West**
Einsammeln von Abfällen auf der BAB 59 im
Autobahndreieck St. Augustin-West.
Dabei sind innerhalb des Kreuzes, mit Ausnahme der
Grünstreifen zwischen der Haupt- und Parallelfahrbahn,
sämtliche Grünflächen, soweit begehbar, von Abfall zu
befreien.
Die anliegerseitigen Bereiche sind wie die oben
beschriebenen Seitenbereiche je nach ihrer
Beschaffenheit zu säubern.
Die Seitenbereiche schließen die Beschleunigungs- und
Verzögerungsspur mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache des AN. Der
entsprechende Entsorgungsnachweis ist dem AG vorzulegen. Außerdem erhält der AG die Wiegescheine von der
Deponie bzw. Verwertungsanlage.
Die erforderliche Verkehrssicherung
(VZ-Plan,Baustellenabsicherung nach RSA etc.) ist in
den EP mit einzurechnen.
Menge: 3,000 St

*Hinweis*
Siehe Anlage 5-6 und 5-8

#### Unterabschnitt 03.02 Abfälle versch. Anschlussstellen

**03.02.0001 Abfälle AS BAB 3**
Einsammeln von Abfällen in versch. Anschlussstellen der
BAB 3 zwischen km 3,100 bis km 41,850.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 5-6 und 5-8)
Menge: 18,000 St

**03.02.0002 Abfälle AS BAB 59**
Einsammeln von Abfällen in versch. Anschlussstellen der
BAB 59 zwischen km 7,500 bis km 23,600.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 5-6 und 5-8)
Menge: 15,000 St

**03.02.0003 Abfälle AS BAB 560**
Einsammeln von Abfällen in versch. Anschlussstellen der
BAB 560 zwischen km 0,000 bis km 13,174.
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 5-6 und 5-8)
Menge: 18,000 St

**03.02.0004 Abfälle AS BAB 559**
Einsammeln von Abfällen in versch. Anschlussstellen der
BAB 559 zwischen km 4,650 bis km 8,061
Dabei sind die Flächen innerhalb der Anschlussstellen
und die anliegerseitigen Flächen bis zur
Grundstücksgrenze von Abfall zu befreien. Die
Sammelbereiche schließen die Beschleunigungs- und
Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 5-6 und 5-8)
Menge: 3,000 St

*Hinweis*
Siehe Anlage 5-7 und 5-8

#### Unterabschnitt 03.03 Abfälle Rastanlagen

**03.03.0001 Abfallsammlung Rastanlagen**
Einsammeln von Abfällen auf unbewirtschafteten
Parkplätzen im Bereich der AM Sankt Augustin.
Dabei sind innerhalb des Parkplatzes befestigte Flächen
sowie sämtliche Grünflächen, soweit begehbar, von
Abfall zu befreien.
Die anliegerseitigen Bereiche sind wie die oben
beschriebenen Seitenbereiche je nach ihrer
Beschaffenheit zu säubern.
Die Seitenbereiche schließen die Beschleunigungs- und
Verzögerungsspur mit ein.
Wenn durch den AN gefährliche Abfälle und Fundstücke
unbekannten Inhalts entdeckt werden, ist der AG zu
benachrichtigen. Dieser übernimmt den Abtransport und
die Entsorgung dieser Abfälle.
Die nicht gefährlichen Abfälle (gemischte
Siedlungsabfälle) sind gemäß Kreislaufwirtschaftsgesetz
einer ordnungsgemäßen Verwertung zuzuführen. Nicht
verwertbare Abfälle sind dementsprechend zu entsorgen.
Diese Entsorgungskosten sind in den Einheitspreis
einzurechnen. Die Entsorgung ist Sache des AN. Der
entsprechende Entsorgungsnachweis ist dem AG vorzulegen. Außerdem erhält der AG die Wiegescheine von der
Deponie bzw. Verwertungsanlage.
Die Abfälle dürfen nicht in vorhandene Abfallbehälter
entsorgt werden. Leerung der vorhandenen Abfallbehälter
ist nicht Auftragsbestandteil.
Die erforderliche Verkehrssicherung
(VZ-Plan,Baustellenabsicherung nach RSA etc.) ist in
den EP mit einzurechnen.
Durchschnittliche Parkplatzgröße: ca. 18575,00m²
Menge: 12,000 St

#### Unterabschnitt 03.04 Zusätzliche Leistungen

*Hinweis*
Auf Anforderung des AG außerhalb Turnus

**03.04.0001 Zusätzl. Sammlung AS BAB AM St. Aug**
Einsammeln von Abfällen an einer Anschlussstelle oder
Rastanlage im Bereich der AM St. Augustin nach
Aufforderung des AG.
Zusätzliche Abfallsammlungen bei verstärkter
Verschmutzung über die Abfallsammlungen der OZ
03.02./03.03. hinaus.
Dabei sind die Flächen innerhalb einer
Anschlussstelle/Rastanlage (aus OZ 03.02./03.03.)und
die anliegerseitigen Flächen bis zur Grundstücksgrenze
von Abfall zu befreien. Die Sammelbereiche schließen
die Beschleunigungs- und Verzögerungsspuren mit ein.
Wenn durch den AN gefährliche Abfälle und Fundstücke
unbekannten Inhalts entdeckt werden, ist der AG zu
benachrichtigen. Dieser übernimmt den Abtransport und
die Entsorgung dieser Abfälle. Die nicht gefährlichen
Abfälle (gemischte Siedlungsabfälle) sind gemäß
Kreislaufwirtschaftsgesetz einer ordnungsgemäßen
Verwertung zuzuführen. Nicht verwertbare Abfälle sind
dementsprechend zu entsorgen.
Diese Entsorgungskosten sind in den Einheitspreis
einzurechnen. Die Entsorgung ist Sache es AN.
Der entsprechende Entsorgungsnachweis ist dem AG
vorzulegen. Außerdem erhält der AG die Wiegescheine
von der Deponie bzw. Verwertungsanlage.
Die erforderliche Verkehrssicherung
(VZ-Plan,Baustellenabsicherung nach RSA etc.) ist in
den EP mit einzurechnen.
In den Einheitspreis sind die Auf- bzw. Abfahrten
in beiden Fahrtrichtungen einzurechnen.
(Anschlußstellenbezeichnungen siehe Anlage 5-6,5-7,5-8
Menge: 2,000 St

USt %: 19,00
